# Sistema ETICS CeramicSystem "BAUMIT" de isolamento térmico pelo exterior de fachada existente. Revestimento com peças de grés porcelânico. Colocação em camada fina

- Propriedade do ficheiro: CYPE INGENIEROS, S.A.
- Formato: FIEBDC-3/2002
- Moeda: EUR
- Custos indirectos: 3.00 %
- IVA: 23.00 %

## Z Reabilitação energética

### ZF Paramentos verticais: adição de isolamento térmico

#### ZFF Sistemas ETICS de isolamento exterior de fachadas

**ZFF030** m² Sistema ETICS CeramicSystem "BAUMIT" de isolamento térmico pelo exterior de fachada existente. Revestimento com peças de grés porcelânico. Colocação em camada fina.
Reabilitação energética de fachada, através de isolamento térmico pelo exterior, com o sistema CeramicSystem "BAUMIT", com ETA 20/0246, composto por: painel rígido de poliestireno expandido, StarTherm "BAUMIT", cor cinzento, de superfície lisa e bordo lateral recto, de 40 mm de espessura e 1000x500 mm, fixado ao suporte com argamassa cola StarContact "BAUMIT" e fixações mecânicas com bucha de rotação S, de poliamida com parafuso de aço electrogalvanizado "BAUMIT"; camada de regularização de argamassa cola StarContact "BAUMIT", armada com malha de fibra de vidro coberta com borracha SBR, CeramicTex "BAUMIT", de 6,5x7 mm de vão de malha e de 200 g/m² de massa superficial. Revestimento com peças de grés porcelânico esmaltado, acabamento polido, de 200x200x10 mm, gama média, capacidade de absorção de água E<0,5%, grupo BIa, segundo NP EN 14411. COLOCAÇÃO: em camada fina e através de colagem dupla com argamassa cola CeramicFix "BAUMIT". ENCHIMENTO DE JUNTAS: com argamassa de juntas, de alta flexibilidade, Ceramic S "BAUMIT", de cor cinzento, em juntas de 5 mm de espessura. Inclusive cruzetas de PVC, perfis de arranque SockelProfil "BAUMIT" de alumínio, perfis para formação de pingadeiras TropfkantenProfil "BAUMIT", de PVC com malha, perfis de canto Flexibel "BAUMIT" e fita autocolante FugendichtBand para vedação de juntas.
Critérios considerados na determinação do preço da unidade de obra: O preço inclui a execução dos remates nos encontros com paramentos, revestimentos ou outros elementos assentes na sua superfície, mas não inclui a preparação da superfície suporte.
Inclui: Colocação do perfil de arranque. Corte e preparação do isolamento. Colocação do isolamento sobre o paramento. Lixagem de toda a superfície. Colocação da fita de vedação. Colocação dos restantes perfis. Resolução dos pontos singulares. Aplicação da argamassa base e colocação da malha de fibra de vidro na camada de regularização. Marcação dos níveis, da disposição de peças e das juntas. Corte das peças. Preparação e aplicação do material de colocação. Formação de juntas de movimento. Colocação das peças. Enchimento das juntas. Vedação de juntas. Eliminação e limpeza do material sobrante. Limpeza final da fachada.
Critério de medição de projecto: Superfície medida segundo documentação gráfica de Projecto, descontando as aberturas de superfície maior de 2 m², adicionando em alternativa a superfície da parte interior da abertura, correspondente ao desenvolvimento de ombreiras e padieiras.
Critério de medição de obra: Medir-se-á a superfície realmente executada segundo especificações de Projecto, descontando as aberturas de superfície maior de 2 m², adicionando em alternativa a superfície da parte interior da abertura, correspondente ao desenvolvimento de ombreiras e padieiras.

| Código | Un | Descrição | Rendimento | Preço | Importância |
|---|---|---|---|---|---|
| mt28bau115a | m | Perfil de arranque SockelProfil "BAUMIT", de alumínio, em "U", de 40 mm de largura, com pingadeira, para nivelação e suporte dos painéis isolantes dos sistemas de isolamento térmico pelo exterior sobre a linha de soco; incluindo kit de fixação para perfil. (material) | 0.170 | 3.71 | 0.63 |
| mt28bau010d | kg | Argamassa cola StarContact "BAUMIT", composta por cimento, ligantes orgânicos, inerte de 0,6 mm de tamanho máximo e aditivos, para aderir e reforçar os painéis isolantes, e como camada base, prévia amassadura com água. (material) | 10.000 | 1.13 | 11.30 |
| mt16bau010a | m² | Painel rígido de poliestireno expandido, StarTherm "BAUMIT", cor cinzento, de superfície lisa e bordo lateral recto, de 40 mm de espessura e 1000x500 mm, resistência térmica 1,29 m²°C/W, condutibilidade térmica 0,032 W/(m°C), densidade 15 kg/m³, Euroclasse E de reacção ao fogo segundo NP EN 13501-1, com código de designação EPS-NP EN 13163-L2-W2-T2-S2-P4-DS(N)2-TR100-BS115-CS(10)40. (material) | 1.100 | 6.08 | 6.69 |
| mt16bau100aa | Ud | Bucha de rotação S 115 "BAUMIT" de poliamida com parafuso de aço electrogalvanizado, de 115 mm de comprimento, para fixação de placas isolantes. (material) | 6.000 | 0.61 | 3.66 |
| mt28bau160a | m | Perfil TropfkantenProfil "BAUMIT", de PVC, com malha de fibra de vidro anti-álcalis, cor branca, para formação de pingadeiras. (material) | 0.170 | 3.72 | 0.63 |
| mt28bau130a | m | Perfil de canto Flexibel "BAUMIT", de PVC flexível, cor branca, com malha incorporada de 12,5 cm de largura a cada lado do perfil, para reforço de cantos. (material) | 0.400 | 2.02 | 0.81 |
| mt28bau101a | m² | Malha de fibra de vidro coberta com borracha SBR, CeramicTex "BAUMIT", de 6,5x7 mm de vão de malha, de 200 g/m² de massa superficial e de 1x50 m, com 2350 N/50 mm de resistência à tracção, para armar argamassas. (material) | 1.100 | 3.20 | 3.52 |
| mt09mab030a | kg | Argamassa cola CeramicFix "BAUMIT", composta por inertes seleccionados com granulometria até 0,6 mm de diâmetro, ligantes mistos e aditivos, para a colocação em camada fina do peças cerâmicas, em revestimentos exteriores, especialmente em fachadas. (material) | 3.000 | 1.21 | 3.63 |
| mt19abp100ecba | m² | Peças de grés porcelânico esmaltado, acabamento polido, de 200x200x10 mm, gama média, capacidade de absorção de água E<0,5%, grupo BIa, segundo NP EN 14411. (material) | 1.050 | 33.07 | 34.72 |
| mt09mab040a | kg | Argamassa de juntas, de alta flexibilidade, Ceramic S "BAUMIT", de cor cinzento, à base de cimento, ligantes orgânicos, inertes e aditivos, hidrófuga, para enchimento de juntas de revestimentos cerâmicos. (material) | 1.400 | 3.07 | 4.30 |
| mt18acc100a | Ud | Kit de cruzetas de PVC para garantir uma espessura das juntas entre peças de entre 1 e 20 mm, em revestimentos e pavimentos cerâmicos. (material) | 0.350 | 2.40 | 0.84 |
| mt28bau125a | m | Fita de selagem autoexpansiva e autoadesiva FugendichtBand "BAUMIT", de espuma de poliuretano pré-comprimida, com resistência à intempérie e impermeável à água da chuva, para junta de 2 a 6 mm de largura. (material) | 0.200 | 1.55 | 0.31 |
| op00tal020 |  | Berbequim com misturador. | 1.000 | 0.00 | 0.00 |
| mo054 | h | Oficial de 1ª montador de isolamentos. (mão de obra) | 0.109 | 28.05 | 3.06 |
| mo101 | h | Ajudante de montador de isolamentos. (mão de obra) | 0.109 | 26.63 | 2.90 |
| mo039 | h | Oficial de 1ª rebocador. (mão de obra) | 1.530 | 27.28 | 41.74 |
| mo079 | h | Ajudante de rebocador. (mão de obra) | 1.093 | 26.63 | 29.11 |
| % | % | Custos directos complementares | 2 % | 147.85 | 2.96 |
|  |  | Custos directos |  |  | 150.81 |
